# Tecto falso contínuo de painéis de lã de rocha

- Propriedade do ficheiro: CYPE Ingenieros S.A.
- Formato: FIEBDC-3/2016
- Programa: Gerador de preços para construção civil. CYPE Ingenieros, S.A.
- Data: 03/07/2024
- Moeda: EUR
- Custos indirectos: 3 %
- IVA: 23 %

## R Revestimentos

### RT Tectos falsos em interiores

#### RTH Contínuos, de fibras minerais

**RTH010** m² Tecto falso contínuo de painéis de lã de rocha.
Tecto falso contínuo suspenso, situado a uma altura menor de 4 m, constituído por: ESTRUTURA: estrutura metálica de aço galvanizado de perfis em C 28/60/28; PAINÉIS: painéis acústicos autoportantes de lã de rocha vulcânica, modelo Mono Acoustic TE Elegant Render "ROCKFON", compostos por módulos de 1200x1200x40 mm, com a face à vista revestida com um véu de cor branca e a face traseira revestida com um contra-véu com resistência ao desgaste, acabamento em cor branca. Inclusive fixações para a ancoragem dos perfis, massa de secagem em pó Mono Acoustic Grey Powder Filler "ROCKFON", massa de juntas Mono Acoustic Filler "ROCKFON", fita de juntas Mono Acoustic Tape R40/1150 "ROCKFON", estuque Mono Acoustic Elegant Render branco "ROCKFON" e acessórios de montagem.
Inclui: Marcação dos eixos da estrutura metálica. Sinalização dos pontos de ancoragem à laje ou elemento de suporte. Nivelamento e suspensão dos perfis primários e secundários da estrutura. Corte dos painéis. Fixação dos painéis. Resolução de encontros e pontos singulares. Tratamento de juntas. Aplicação de estuque.
Critério de medição de projecto: Superfície medida entre paramentos, segundo documentação gráfica de Projecto, sem descontar aberturas para instalações.
Critério de medição de obra: Medir-se-á a superfície realmente executada segundo especificações de Projecto, sem descontar aberturas para instalações.

| Código | Un | Descrição | Rendimento | Preço | Importância |
|---|---|---|---|---|---|
| mt16par150ub | m² | Painel acústico autoportante de lã de rocha vulcânica, modelo Mono Acoustic TE Elegant Render "ROCKFON", Euroclasse A2-s1, d0 de reacção ao fogo segundo NP EN 13501-1, composto por módulos de 1200x1200x40 mm, com a face à vista revestida com um véu de cor branca e a face traseira revestida com um contra-véu, com resistência ao desgaste. (material) | 1.05 | 118.58 | 124.509 |
| mt12fpg080d | m | Perfil em C 28/60/28, de aço galvanizado tipo DX51D+Z140, segundo EN 14195. (material) | 1.7 | 2.26 | 3.842 |
| mt12fta010b | Ud | Anilha de fixação Mono Acoustic, "ROCKFON". (material) | 0.7 | 0.37 | 0.259 |
| mt12fta020b | Ud | Roseta de fixação Mono Acoustic, "ROCKFON". (material) | 4.85 | 2.17 | 10.525 |
| mt12fta030b | m | Fita de juntas Mono Acoustic Tape R40/1150 "ROCKFON", de 40 mm de largura. (material) | 1.7 | 0.17 | 0.289 |
| mt12fta045b | kg | Massa de secagem em pó Mono Acoustic Grey Powder Filler "ROCKFON". (material) | 0.55 | 11.73 | 6.452 |
| mt12fta040b | kg | Massa de juntas Mono Acoustic Filler "ROCKFON". (material) | 0.35 | 10.77 | 3.770 |
| mt12fta050c | kg | Estuque cor branca Mono Acoustic Elegant Render branco "ROCKFON". (material) | 1.1 | 22.56 | 24.816 |
| mo015 | h | Oficial de 1ª montador de tectos falsos. (mão de obra) | 0.2 | 23.31 | 4.662 |
| mo082 | h | Ajudante de montador de tectos falsos. (mão de obra) | 0.2 | 22.13 | 4.426 |
| % | % | Custos directos complementares | 2 % | 183.550 | 3.671 |
|  |  | Custos directos |  |  | 187.221 |

Resíduos:
- colocação: mt16par150ub; factor de resíduo 0.024
- colocação: mt12fpg080d Perfil em C 28/60/28, de aço galvanizado tipo DX51D+Z140, segundo EN 14195; factor de resíduo 0.014987
- colocação: mt12fta030b Fita de juntas Mono Acoustic Tape R40/1150 "ROCKFON", de 40 mm de largura; factor de resíduo 0.044
- colocação: mt12fta045b Massa de secagem em pó Mono Acoustic Grey Powder Filler "ROCKFON"; factor de resíduo 0.0075
- colocação: mt12fta040b Massa de juntas Mono Acoustic Filler "ROCKFON"; factor de resíduo 0.0075
- colocação: mt12fta050c Estuque cor branca Mono Acoustic Elegant Render branco "ROCKFON"; factor de resíduo 0.015

## Recursos

**mt16par150ub** m² Painel acústico autoportante de lã de rocha vulcânica
Dados técnicos: Custo energético 350.034 MJ; Emissão de CO2 9.164 kg; Código LER 17 06 04; Massa do elemento 6 kg; Volume 0.01 m3
Resíduos:
- embalagem: re170203 Plástico. (componente de resíduo); rendimento 0.034 kg; Código LER 17 02 03; Massa do elemento 1 kg; Volume 0.001667 m3

**mt12fpg080d** m Perfil em C 28/60/28, de aço galvanizado tipo DX51D+Z140, segundo EN 14195
Dados técnicos: Custo energético 72.160 MJ; Emissão de CO2 2.215 kg; Código LER 17 04 05; Massa do elemento 0.54 kg; Volume 0.000257 m3
Resíduos:
- embalagem: re170203 Plástico; rendimento 0.006 kg

**mt12fta030b** m Fita de juntas Mono Acoustic Tape R40/1150 "ROCKFON", de 40 mm de largura
Dados técnicos: Custo energético 20.508 MJ; Emissão de CO2 0.460 kg; Código LER 17 02 03; Massa do elemento 0.11 kg; Volume 0.000183 m3
Resíduos:
- embalagem: re170201 Madeira. (componente de resíduo); rendimento 0.04 kg; Código LER 17 02 01; Massa do elemento 1 kg; Volume 0.000909 m3

**mt12fta045b** kg Massa de secagem em pó Mono Acoustic Grey Powder Filler "ROCKFON"
Dados técnicos: Custo energético 13.573 MJ; Emissão de CO2 0.475 kg; Código LER 17 08 02; Massa do elemento 1 kg; Volume 0.001 m3
Resíduos:
- embalagem: re170203 Plástico; rendimento 0.028 kg

**mt12fta040b** kg Massa de juntas Mono Acoustic Filler "ROCKFON"
Dados técnicos: Custo energético 13.573 MJ; Emissão de CO2 0.475 kg; Código LER 17 08 02; Massa do elemento 1 kg; Volume 0.001 m3
Resíduos:
- embalagem: re170203 Plástico; rendimento 0.028 kg

**mt12fta050c** kg Estuque cor branca Mono Acoustic Elegant Render branco "ROCKFON"
Dados técnicos: Custo energético 3.634 MJ; Emissão de CO2 0.174 kg; Código LER 17 08 02; Massa do elemento 1 kg; Volume 0.001 m3
Resíduos:
- embalagem: re150101 Embalagens de papel e cartão. (componente de resíduo); rendimento 0.014 kg; Código LER 15 01 01; Massa do elemento 1 kg; Volume 0.001333 m3
- embalagem: re170201 Madeira; rendimento 0.001 kg
- embalagem: re170203 Plástico; rendimento 0.003 kg
