# Condicionamento acústico, com painéis autoportantes suspensos da laje. Sistema "ROCKFON"

- Propriedade do ficheiro: CYPE Ingenieros S.A.
- Formato: FIEBDC-3/2016
- Programa: Gerador de preços para construção civil. CYPE Ingenieros, S.A.
- Data: 22/10/2024
- Moeda: EUR
- Custos indirectos: 3 %
- IVA: 23 %

## N Isolamentos e impermeabilizações

### NT Condicionamento acústico

#### NTD Lajes

**NTD015** m² Condicionamento acústico, com painéis autoportantes suspensos da laje. Sistema "ROCKFON".
Condicionamento acústico, situado a uma altura menor de 4 m. Sistema Rockfon System Universal Baffle "ROCKFON" formado por: ESTRUTURA: perfis guia horizontais fixados à laje ou elemento suporte com ancoragens directas; PAINÉIS: painéis acústicos autoportantes de lã mineral, modelo Rockfon Universal Baffle 4F "ROCKFON", de 1200x600x50 mm encaixados nos perfis com kits de montagem Rockfon Baffle. Inclusive fixações para a ancoragem dos perfis.
Inclui: Limpeza e preparação da superfície suporte. Marcação dos eixos da malha modular. Sinalização dos pontos de ancoragem à laje ou elemento de suporte. Fixação dos perfis. Colocação dos painéis.
Critério de medição de projecto: Superfície medida segundo documentação gráfica de Projecto.
Critério de medição de obra: Medir-se-á a superfície realmente executada segundo especificações de Projecto.

| Código | Un | Descrição | Rendimento | Preço | Importância |
|---|---|---|---|---|---|
| mt12psg220 | Ud | Fixação composta por bucha e parafuso 5x27. (material) | 3.33 | 0.06 | 0.200 |
| mt12pfr020j | m | Perfil guia horizontal Riel De Soporte Rockfon Baffle "ROCKFON", cor prata. (material) | 3.33 | 10.86 | 36.164 |
| mt12par210n | Ud | Kit de montagem Rockfon Baffle "ROCKFON", formado por um clipe de fixação e um perno M6; para a fixação de painéis de lã de rocha Rockfon Universal Baffle. (material) | 5.56 | 2.01 | 11.176 |
| mt16par131kaa | Ud | Painel acústico autoportante de lã mineral, modelo Rockfon Universal Baffle 4F "ROCKFON", de 1200x600x50 mm, revestido nas duas faces com um véu mineral de cor Blanco e com duas das suas faces revestidas com um aro metálico, cor Blanco, Euroclasse A2-s1, d0 de reacção ao fogo segundo NP EN 13501-1. (material) | 2.78 | 66.04 | 183.591 |
| mo054 | h | Oficial de 1ª montador de isolamentos. (mão de obra) | 0.3 | 23.31 | 6.993 |
| mo101 | h | Ajudante de montador de isolamentos. (mão de obra) | 0.05 | 22.13 | 1.107 |
| % | % | Custos directos complementares | 2 % | 239.231 | 4.785 |
|  |  | Custos directos |  |  | 244.016 |

Resíduos:
- colocação: mt12pfr020j Perfil guia horizontal Riel De Soporte Rockfon Baffle "ROCKFON", cor prata; factor de resíduo 0.0053
- colocação: mt12par210n; factor de resíduo 0.02
- colocação: mt16par131kaa; factor de resíduo 0.024

## Recursos

**mt12pfr020j** m Perfil guia horizontal Riel De Soporte Rockfon Baffle "ROCKFON", cor prata
Dados técnicos: Custo energético 26.879 MJ; Emissão de CO2 2.701 kg; Código LER 17 04 05; Massa do elemento 1.04 kg; Volume 0.000495 m3
Resíduos:
- embalagem: re170203 Plástico. (componente de resíduo); rendimento 0.008 kg; Código LER 17 02 03; Massa do elemento 1 kg; Volume 0.001667 m3

**mt12par210n** Ud Kit de montagem Rockfon Baffle "ROCKFON"
Dados técnicos: Custo energético 2.589 MJ; Emissão de CO2 0.129 kg; Código LER 17 04 05; Massa do elemento 0.017 kg; Volume 0.000008 m3
Resíduos:
- embalagem: re170203 Plástico; rendimento 0.025 kg

**mt16par131kaa** Ud Painel acústico autoportante de lã mineral
Dados técnicos: Custo energético 140.041 MJ; Emissão de CO2 6.850 kg; Código LER 17 06 04; Massa do elemento 3.4 kg; Volume 0.005667 m3
Resíduos:
- embalagem: re170203 Plástico; rendimento 0.074 kg
